# Dipòsit homologat de gasos liquats del petroli (GLP)

- Propietat de l'arxiu: CYPE INGENIEROS, S.A.
- Format: FIEBDC-3/2002
- Divisa: EUR
- Costos indirectes: 3.00 %
- IVA: 21.00 %

**IGD120** U Dipòsit homologat de gasos liquats del petroli (GLP), de superfície, de xapa d'acer, "REPSOL", de 1000 mm de diàmetre i 1470 mm de longitud, amb una capacitat de 1000 litres. També capó abatible, boca de càrrega, indicador de nivell, tub bus per a presa de gas en fase líquida, valvuleria, manòmetre, tap de drenatge, accessoris de connexió, born de presa de terra i elements de protecció segons normativa.
Dipòsit homologat de gasos liquats del petroli (GLP), de superfície, de xapa d'acer, "REPSOL", de 1000 mm de diàmetre i 1470 mm de longitud, amb una capacitat de 1000 litres. També capó abatible, boca de càrrega, indicador de nivell, tub bus per a presa de gas en fase líquida, valvuleria, manòmetre, tap de drenatge, accessoris de connexió, born de presa de terra i elements de protecció segons normativa.
Inclou: Replanteig. Col·locació del dipòsit sobre els suports. Subjecció del dipòsit als suports. Muntatge, connexionat i comprovació del seu correcte funcionament. Realització de proves de servei.
Criteri d'amidament de projecte: Nombre d'unitats previstes, segons documentació gràfica de Projecte.
Criteri de mesura d'obra: Es mesurarà el nombre d'unitats realment executades segons especificacions de Projecte.
Criteri de valoració econòmica: El preu no inclou l'obra civil ni la presa de terra.

| Codi | Ut | Descripció | Rendiment | Preu | Import |
|---|---|---|---|---|---|
| mt43dep020babb | U | Dipòsit homologat de gasos liquats del petroli (GLP), de superfície, de xapa d'acer, "REPSOL", de 1000 mm de diàmetre i 1470 mm de longitud, amb una capacitat de 1000 litres. Tractament exterior: granallat SA 2 1/2, emprimació antioxidant i acabat amb esmalt de poliuretà color blanc. Inclús capó abatible, boca de càrrega, indicador de nivell magnètic, tub bus per a presa de gas en fase líquida, valvuleria, manòmetre, tap de drenatge, accessoris de connexió, born de presa de terra i elements de protecció segons normativa. (material) | 1.000 | 1853.00 | 1853.00 |
| mq04cag010a | h | Camió amb grua de fins a 6 t. (maquinària) | 0.250 | 49.45 | 12.36 |
| mo010 | h | Oficial 1ª instal·lador de gas. (mà d'obra) | 11.595 | 25.32 | 293.59 |
| mo109 | h | Ajudant instal·lador de gas. (mà d'obra) | 11.595 | 21.72 | 251.84 |
| % | % | Costos directes complementaris | 2 % | 2410.79 | 48.22 |
|  |  | Costos directes |  |  | 2459.01 |
