# Caseta de xapa d'acer galvanitzat per a emmagatzematge de bateria de 6 ampolles (3 de servei i 3 de reserva), model I-350 "REPSOL", de 35 kg de capacitat unitària de gasos liquats del petroli (GLP)

- Propietat de l'arxiu: CYPE INGENIEROS, S.A.
- Format: FIEBDC-3/2002
- Divisa: EUR
- Costos indirectes: 3.00 %
- IVA: 21.00 %

## I Instal·lacions

### IG Gas

#### IGW Elements

**IGW100** U Caseta de xapa d'acer galvanitzat per a emmagatzematge de bateria de 6 ampolles (3 de servei i 3 de reserva), model I-350 "REPSOL", de 35 kg de capacitat unitària de gasos liquats del petroli (GLP).
Caseta de xapa d'acer galvanitzat per a emmagatzematge de bateria de 6 ampolles (3 de servei i 3 de reserva), model I-350 "REPSOL", de 35 kg de capacitat unitària de gasos liquats del petroli (GLP).
Inclou: Replanteig. Col·locació de la caseta.
Criteri d'amidament de projecte: Nombre d'unitats previstes, segons documentació gràfica de Projecte.
Criteri de mesura d'obra: Es mesurarà el nombre d'unitats realment executades segons especificacions de Projecte.

| Codi | Ut | Descripció | Rendiment | Preu | Import |
|---|---|---|---|---|---|
| mt43bbg060b | U | Caseta de xapa d'acer galvanitzat, de 2500x500x1600 mm, amb porta i reixetes de ventilació, per a emmagatzematge de 6 ampolles de gasos liquats del petroli (GLP) (3 de servei i 3 de reserva), col·locades en línia. (material) | 1.000 | 758.54 | 758.54 |
| mo010 | h | Oficial 1ª instal·lador de gas. (mà d'obra) | 1.867 | 25.32 | 47.27 |
| mo109 | h | Ajudant instal·lador de gas. (mà d'obra) | 1.867 | 21.72 | 40.55 |
| % | % | Costos directes complementaris | 2 % | 846.36 | 16.93 |
|  |  | Costos directes |  |  | 863.29 |
